# Außenanlagen
Angebotsaufforderung (GAEB 90, DA83)
Währung: EUR
Auftraggeber: Robert Grope GmbH * Emmericher Straße 110 * 47138 Duisburg

## Außenanlagen
Datum: 14.05.24

### Bereich 1 Außenanlagen

#### Abschnitt 1.1 Baustelleneinrichtung

**1.1.10 Baustelleneinrichtung/ -räumung**
Geräte, Werkzeuge und sonstige Betriebsmittel, die zur
Durchführung der Arbeiten erforderlich sind, auf die
Baustelle bringen und aufbauen. Vorhaltekosten der
Baustelleneinrichtung sowie der benötigten Maschinen
sind in dieser Position einzurechnen. Nach Abschluss
der Arbeiten sind alle Geräte, Werkzeuge und sonstige
Betriebsmittel und Werkstoffreste wieder abzubauen bzw.
abzufahren/zu entsorgen. Die in Anspruch genommenen
Flächen sind sauber zu hinterlassen.
Menge: 1,000 psch

#### Abschnitt 1.2 Abbruch

**1.2.10 Abbruch einer Hütte**
Abbruch, Transport und fachgerechte Entsorgung einer
Hütte im Hinterhof
Dach: Holzkonstruktion + Dachpappe
Wände: Beton (ca. 10cm Dicke)
Abmessung: ca. 6 x 3,50 x 2 m
Menge: 1,000 psch

**1.2.15 Rückbau Doppelstabmattenzaun / Entsorgung**
inkl. Transport und fachgerechter Entsorgung
Abmessung: ca. 4,10m x 1,75m
Menge: 1,000 psch

**1.2.20 Rückbau Doppelstabmattenzaun / Wiederaufbau**
Rückbau Doppelstabmattenzaun, inkl. Wiederaufbau nach
Baumaßnahme
Abmessung: ca. 4,10m x 1,75m
Menge: 1,000 psch

#### Abschnitt 1.3 Pflasterarbeiten für Fahrradeinhausung / Mülltonnenplatz

**1.3.10 Boden lösen, seitlich lagern**
Nicht gefährlichen Boden bzw. Fels aus Abtragsbereichen
lösen, seitlich lagern.
Tiefe bis 0,4 m
Menge: 65,000 m²

**1.3.20 Boden laden und entsorgen**
*** Bedarfsposition ohne GB
Nicht gefährlichen Boden bzw. Fels aus
Abtragsbereichen, laden und der
Wiederverwendung/Verwertung nach Wahl des AN zuführen.
Bei der Entsorgung sind vom Bauherren
Bodenentnahmeprotokoll und Analyse vorzulegen.

Abrechnung nach Lieferschein
Menge: 58,500 t

**1.3.30 Bordstein aus Beton, inkl. Tiefbord 6x25x100 grau**
Lieferung in gerader Strecke verlegen, nach DIN 18318,
Bettung und Rückenstütze aus Beton C20/25 herstellen
Menge: 15,000 lfdm

**1.3.40 Feinplanie herstellen, Ausgleichen und Nachverdichten**
von Aufgrabungsstellen auf allen zu befestigenden
Flächen
(Betonsteinpflasterflächen), auch bei Neuregulierung
EV2 mind. 45MN/m²
Profilgenauigkeit +/- 2 cm.
vorhandene Bodenklasse 4-5, ZTVE-StB' 09,
Mehraufwand +10% der Fläche als seitlichen Lastabfang
Menge: 65,000 m²

**1.3.50 Kombinierte Frostschutz- und Tragschicht**
einbauen auf vorhandenen tragfähigen Boden, liefern und
lagenweise verdichten, Einbau in geneigten und
ungeneigten Flächen, in Flächen ohne PKW Fahrverkehr.

Bereich: Terrassen und Wege
Schichtdicke: 29 cm im verdichteten Zustand.
Mehraufwand +10% der Fläche als seitlichen Lastabfang
Menge: 65,000 m²

**1.3.60 Verlegung der Betonpflasterfläche**
Herstellung der Pflasterfläche.
Bettungsmaterial Körnung 3/5 Material liefern und
Bettung herstellen. Fugenmaterial Körnung 0/2, Fläche
abkehren,, abgekehrten Belag, geschützt verdichten.
Abschließend mit gebrochenem Sand 0/2 oder nach
Absprache mit Bauherr KANN Glanzkies-Fugenspl.
0,5-1,4mm einkehren
Menge: 65,000 m²

**1.3.70 Betonpflaster 20 x 10 x 8 cm**
inkl. Lieferung, Palettengebühr, Maut
5% Verschnitt eingerechnet
Menge: 68,000 m²

**1.3.80 Fahrradanlehnbügel liefern und montieren**
Bügel aus Stahl in U-Form, Durchmesser 60 x 2 mm
zum Einbetonieren,
Bügelbreite: 360 mm,
Gesamthöhe: 1400 mm, Höhe ab Boden: 1000 mm
nach Abstimmung mit AG,
in Betonfundament C 20/25 einbetonieren,
Fundamenttiefe 400 mm,
inkl. Fundamente, Verankerung, Erdarbeiten und aller
notwendigen Materialien und Nebenarbeiten.
Menge: 3,000 St

**1.3.90 Doppelstabmattenzaun liefern und montieren**
Als Einhausung für Mülltonnen,
inkl. Fundamenten und Nebenarbeiten
Höhe: 1,60 m
Farbe nach Wahl AG
Menge: 8,000 m

**1.3.100 Lieferung Tür mit Schließer für Pos. zuvor**
inkl. fachgerechter Montage
Menge: 1,000 psch

**1.3.110 Alternative Ausführung als Bepflanzung**
*** Bedarfsposition ohne GB
für Mülltonneneinhausung, anstatt Zaun
Menge: 8,000 m

#### Abschnitt 1.4 Gerhardt Braun Fahrradeinhausung

**1.4.10 Gerhardt Braun Fahrradeinhausung liefern und aufbauen**
Außenabmessung ca. 5,75m x 2,65m
Füllungsvariante: Quadratlochblech
inkl. passendes Pultdach und Attika
inkl. 1-flg. Schiebetür
inkl. Drücker / Drehknauf

Alle Nebenarbeiten und etwaige notwendige statsiche
Berechnungen sind mit einzukalkulieren.
Die gepflasterte Fläche ist als Fundament zu prüfen
Menge: 1,000 psch

**1.4.20 Solar-LED-Lampe**
liefern und montieren
Menge: 1,000 psch

**1.4.30 Zulage extensive Dachbegrünung**
*** Bedarfsposition ohne GB
bestehend aus fertig begrünten Vegetationsmatten,
Schutz- und Speichervlies auf verzinktem Stahlgewebe.
Aufbauhöhe Dachbegrünung ca. 40 mm,
erhöhte Attika ca. 50 mm inklusive.
Nassgewicht ca. 35 kg/m2.
Menge: 1,000 psch

**1.4.40 Fahrradparker 3 x 4 Stellplätze**
liefern und montieren
Menge: 1,000 psch

USt %: 19,00
